# Sinkkastenreinigung
Angebotsaufforderung (GAEB DA XML 3.1, DA83)
Währung: EUR
Erstellt mit: CaliforniaX by G&W Software AG, CaliforniaX V25.1.05, 27.07.2026

## Zusätzlicher Text
Leistungsbeschreibung
für die Vergabe einer Rahmenvereinbarung
für die Zeit vom 01.01.2027 bis 31.12.2028
für die Sinkkastenreinigung
in der Verbandsgemeinde Nieder-Olm

Hinweise zum Vergabeverfahren

Die Verbandsgemeinde Nieder-Olm schreibt für die Ortsgemeinden Essenheim, Jugenheim, Klein-Winternheim, Ober-Olm, Sörgenloch, Stadecken-Elsheim, und die Stadt Nieder-Olm (ohne Zornheim) einen Rahmenvertrag über die Sinkkastenreinigung öffentlich aus.

Die Zuschlagserteilung erfolgt auf das wirtschaftlichste Angebot.

Das wirtschaftlichste Angebot ist das Angebot mit der günstigsten Gesamtsumme aller Positionen.
Sollten zwei Angebote den gleichen Gesamtpreis für die oben aufgeführten Abschnitte ausweisen, entscheidet das Los.

Nachunternehmer sind nicht zugelassen.

Besondere Vertragsbestandteile

Die Rahmenvereinbarung wird mit einer Laufzeit von 24 Monaten geschlossen. Wird von Seiten des Auftragnehmers und des Auftraggebers (Verbandsgemeinde Nieder-Olm) mit einer Frist von 3 Monaten nicht bis zum 31.12.2028 gekündigt, verlängert sich die Rahmenvereinbarung um weitere 24 Monate.  Eine darüberhinausgehende Verlängerung ist nicht möglich. Die in der Rahmenvereinbarung genannten Einheitspreise sind Festpreise für die gesamte Vertragslaufzeit.

Die Beauftragung erfolgt über die Bauabteilung (Tiefbau) der Verbandsgemeinde Nieder-Olm. Auftraggeber und Rechnungsadressat sind die Gemeinden/Stadt. Die Arbeiten sind zweimal jährlich im Frühjahr und Herbst auszuführen. Es besteht kein Anspruch auf Beauftragung der Leistungen.

Anzahl der Sinkkästen in den Ortsgemeinden/ Stadt (ca. Angaben):

Essenheim  650 Stck.
Jugenheim  500 Stck.
Klein-Winternheim  750 Stck.
Stadt Nieder-Olm  2.200 Stck.
Ober-Olm  860 Stck.
Sörgenloch  290 Stck.
Stadecken-Elsheim  1.140 Stck.
Zornheim  nicht enthalten

Vorbemerkungen

Folgende Leistungen sind in die Positionen einzukalkulieren:

1. Abheben des Deckels
2. Herausheben und Entleeren des Eimers
3. Deckel und Eimer ordnungsgemäß wiedereinsetzen
4. die Erstellung einer Straßenliste mit Stückzahlen und evtl. Mängeln (z.B. Bauliche Mängel, verstopfte Sinkkasten, nicht zugängliche Sinkkasten)
5. mindestens 2-malige Anfahrt von überparkten Sinkkästen mit Doku, ob Reinigung stattgefunden hat
6. Unrat zur Entsorgungsstelle transportieren
7. Entsorgungskosten (AVV 200 303) inkl. Entsorgungsnachweis
8. An- und Abfahrt zu den unterschiedlichen Ortsgemeinden / Stadt

Die Spülung verstopfter Sinkkästen und den Ersatz von Schlammfangeimern erfolgt auf Nachweis.

## Ausschreibung 2027-2030
Datum: 27.07.2026

### 1 OG Essenheim

**1.1 Reinigung von Sinkkästen**
Reinigung von Sinkkästen (Straßenabläufen)
Menge: 650,000 St

**1.2 ZULAGE**
Reinigung von stark überfüllten Sinkkästen (Straßenabläufen) als ZULAGE zu Pos. 1.1
Menge: 7,000 St

**1.3 Spülung**
Spülung verstopfter Sinkkasten - mittels Spülfahrzeug auf Nachweis
Menge: 1,000 Std

**1.4 Schlammeimer**
Ersatz feuerverzinkter Schlammeimer (Lieferung und Einbau)
Menge: 1,000 St

### 2 OG Jugenheim

**2.1 Reinigung von Sinkkästen**
Reinigung von Sinkkästen (Straßenabläufen)
Menge: 500,000 St

**2.2 ZULAGE**
Reinigung von stark überfüllten Sinkkästen (Straßenabläufen) als ZULAGE zu Pos. 2.1
Menge: 5,000 St

**2.3 Spülung**
Spülung verstopfter Sinkkasten - mittels Spülfahrzeug auf Nachweis
Menge: 1,000 Std

**2.4 Schlammeimer**
Ersatz feuerverzinkter Schlammeimer (Lieferung und Einbau)
Menge: 1,000 St

### 3 OG Klein-Winternheim

**3.1 Reinigung von Sinkkästen**
Reinigung von Sinkkästen (Straßenabläufen)
Menge: 750,000 St

**3.2 ZULAGE**
Reinigung von stark überfüllten Sinkkästen (Straßenabläufen) als ZULAGE zu Pos. 3.1
Menge: 8,000 St

**3.3 Spülung**
Spülung verstopfter Sinkkasten - mittels Spülfahrzeug auf Nachweis
Menge: 1,000 Std

**3.4 Schlammeimer**
Ersatz feuerverzinkter Schlammeimer (Lieferung und Einbau)
Menge: 1,000 St

### 4 Stadt Nieder-Olm

**4.1 Reinigung von Sinkkästen**
Reinigung von Sinkkästen (Straßenabläufen)
Menge: 2200,000 St

**4.2 ZULAGE**
Reinigung von stark überfüllten Sinkkästen (Straßenabläufen) als ZULAGE zu Pos. 4.1
Menge: 22,000 St

**4.3 Spülung**
Spülung verstopfter Sinkkasten - mittels Spülfahrzeug auf Nachweis
Menge: 1,000 Std

**4.4 Schlammeimer**
Ersatz feuerverzinkter Schlammeimer (Lieferung und Einbau)
Menge: 1,000 St

### 5 OG Ober-Olm

**5.1 Reinigung von Sinkkästen**
Reinigung von Sinkkästen (Straßenabläufen)
Menge: 860,000 St

**5.2 ZULAGE**
Reinigung von stark überfüllten Sinkkästen (Straßenabläufen) als ZULAGE zu Pos. 5.1
Menge: 9,000 St

**5.3 Spülung**
Spülung verstopfter Sinkkasten - mittels Spülfahrzeug auf Nachweis
Menge: 1,000 Std

**5.4 Schlammeimer**
Ersatz feuerverzinkter Schlammeimer (Lieferung und Einbau)
Menge: 1,000 St

### 6 OG Sörgenloch

**6.1 Reinigung von Sinkkästen**
Reinigung von Sinkkästen (Straßenabläufen)
Menge: 290,000 St

**6.2 ZULAGE**
Reinigung von stark überfüllten Sinkkästen (Straßenabläufen) und Rinnen als ZULAGE zu Pos. 6.1
Menge: 3,000 St

**6.3 Spülung**
Spülung verstopfter Sinkkasten - mittels Spülfahrzeug auf Nachweis
Menge: 1,000 Std

**6.4 Schlammeimer**
Ersatz feuerverzinkter Schlammeimer (Lieferung und Einbau)
Menge: 1,000 St

### 7 OG Stadecken-Elsheim

**7.1 Reinigung von Sinkkästen**
Reinigung von Sinkkästen (Straßenabläufen)
Menge: 1140,000 St

**7.2 ZULAGE**
Reinigung von stark überfüllten Sinkkästen (Straßenabläufen) als ZULAGE zu Pos. 7.1
Menge: 12,000 St

**7.3 Spülung**
Spülung verstopfter Sinkkasten - mittels Spülfahrzeug auf Nachweis
Menge: 1,000 Std

**7.4 Schlammeimer**
Ersatz feuerverzinkter Schlammeimer (Lieferung und Einbau)
Menge: 1,000 St
